# Los 151 - Technische Ausstattung Gründer
Angebotsaufforderung (GAEB 90, DA83)
Eröffnung: 09.03.26 10:00
Ende der Zuschlagsfrist: 09.04.26
Auftraggeber: Wohnungsbaugesellschaft der Stadt Wittenberge mbH, Parkstraß

## Los 151 - Technische Ausstattung Gründer
Datum: 02.03.26

*Hinweis*
VORBEMERKUNG

Das Gebäude befindet sich auf dem Bahnhofsvorplatz
(Salomon-Herz-Platz) der Stadt Wittenberge. Östlich des
 Gebäudes schließen der Hausbahnsteig und der
Gleiskörper der Bahn an.
Das Gebäude gliedert sich nach Errichtungszeit und
Nutzung in vier Bauteile:
BT A: dreigeschossiger Mauerwerksbau von 1846,
Keller mit Außenwänden aus Feldstein- und
Zwischenwänden aus Ziegelmauerwerk, Geschossdecke über
KG tw. als
Ziegelkappendecken, tlw. später massiv, obere
Geschossdecken Holzbalken mit Fehlboden, flaches
Drempelgeschoss mit Holzdachstuhl, flach geneigtes Dach
 mit Bitumen-/Teerpappdeckung;
BT A leerstehend.
BT B1 und B2: zweigeschossiger Mauerwerksbau als
Erweiterung 1873, Keller mit Ziegelmauerwerk,
Geschossdecke über KG als Ziegelkappendecken, tw.
später massiv, obere Geschossdecke: Holzbalken mit
Fehlboden, Kriechdach mit Holzdachstuhl, flach
geneigtes
Dach mit Bitumen-/Teerpappdeckung; BT B1 mit
zweigeschossigem In den nachfolgenden Positionen sind
Leistung der Lieferung und Montage von
küchentechnischen Geräten und Einrichtungen für die
Bistroküche im denkmalgeschützten Empfangsgebäude des
Bahnhofs
Wittenberge beschrieben.
Das Gebäude befindet sich auf dem Bahnhofsvorplatz
(Salomon-Herz-Platz) der Stadt Wittenberge. Östlich des
 Gebäudes schließen der Hausbahnsteig und der
Gleiskörper der Bahn an.
Das Gebäude gliedert sich nach Errichtungszeit und
Nutzung in vier Bauteile:
BT A: dreigeschossiger Mauerwerksbau von 1846, Keller
mit
Außenwänden aus Feldstein- und Zwischenwänden aus
Ziegelmauerwerk, Geschossdecke über KG tw. als
Ziegelkappendecken, tlw. später massiv, obere
Geschossdecken
Holzbalken mit Fehlboden, flaches Drempelgeschoss mit
Holzdachstuhl, flach geneigtes Dach mit
Bitumen-/Teerpappdeckung;
BT A leerstehend.
BT B1 und B2: zweigeschossiger Mauerwerksbau als
Erweiterung 1873, Keller mit Ziegelmauerwerk,
Geschossdecke über KG als Ziegelkappendecken, tw.
später massiv, obere Geschossdecke Holzbalken mit
Fehlboden, Kriechdach mit Holzdachstuhl, flach
geneigtes Dach
 mit Bitumen-/Teerpappdeckung; BT B1 mit
zweigeschossigem Saal, BT B2 in Nutzung (Büro- und
Funktionsräume Deutsche Bahn).
BT C: eingeschossiger Mauerwerksbau als Erweiterung
1924,
Teilunterkellerung, Außenwände in Ortbeton, Decken über
 KG
Stahlsteindecken zwischen Trägern.
Höhenlage der Geschosse, in denen Arbeiten aus diesem
Leistungsverzeichnis ausgeführt werden sollen:
- KG ca. - 2,00 bis 2,90 m unter Gelände,
unterschiedliche Höhenlage
- EG ca. + 0,50 m über Gelände, lichte Raumhöhe ca.
4,30 Meter, im
Saal BT B1 8,20 Meter, in der Eingangshalle BT C 5,00
Meter
- 1. OG ca. +5,25 m über Gelände, lichte Raumhöhe ca.
3,30 Meter
- 2. OG ca. +9,00 m über Gelände, lichte Raumhöhe ca.
3,00 Meter
- DG ca. +12,50 m über Gelände, lichte Raumhöhe Traufe
ca. 1,50Meter, im First ca. 2,70 m
Die Baumaßnahme findet im stark frequentierten Bereich
des
Bahnhofsvorplatzes (ÖPNV, Pendler, usw.) statt. Es ist
erhöhte
Rücksichtnahme und Umsicht, vor allem bei der Andienung
 der Baustelle erforderlich.

BAUSEITIGE LEISTUNGEN DER BAUSTELLENEINRICHTUNG:
- Der Bahnhofsvorplatz wird bis zur Lieferung der hier
beschriebenen Geräte neu hergestellt worden sein. Eine
barrierefreie Erreichbarkeit des Einbauortes ist über
die Gebäudewestseite möglich.
- Auf der Südseite befindet sich eine
Baustelleneinrichtung mit Sanitär- und
Aufenthaltscontainern, auch von dieser Seite ist eine
Anlieferung in das Gebäude möglich.
- Baustromverteiler jeweils an zwei Stellen in EG, 1.
und 2. OG sind vorhanden. Die Verteilung von dort aus
liegt im
Verantwortungsbereich der Firma.

LEISTUNGEN DES AUFTRAGNEHMERS ZUR
BAUSTELLENEINRICHTUNG
- Aufenthaltsräume für die Mitarbeiter des
Auftragnehmers sind von diesem in Eigenregie zu
organisieren.
- In Abhängigkeit zur gewählten Technologie sind
Hilfsmittel (z.B. Kran, Leitern, Montagehilfen usw.) in
 die Positionen einzukalkulieren.
- Es ist davon auszugehen, dass der neugestaltete
Bahnhofsvorplatz mit Fahrzeugen bis max. 3,5 t befahren
 werden kann. Für die Anlieferung ist eine Abstimmung
mit der Stadt Wittenberge als Eigentümerin der
Platzfläche und ggf. der Verkehrsordnungsbehörde
erforderlich (z.B., sofern schwerere LKW zum Einsatz
kommen oder ein Halt in der öffentlichen Verkehrsfläche
 vorgesehen ist). Diese Abstimmungen hat je nach
gewählter Anlieferungstechnologie der AN selbst zu
organisieren.
- Die Länge der horizontalen Förderwege für die
Baumaßnahmen in den Gebäuden kann bis 100 m betragen,
außerhalb der Gebäude kann die Länge der horizontalen
Förderwege bis zu 75 m betragen.
- Es ist davon auszugehen, dass die Oberflächen in den
angrenzenden Innenräumen und auch in der Küche bereits
fertiggestellt sind. Für den Zeitpunkt der Einbringung
sind die zu begehenden Oberflächen zu schützen.
- Persönliche Schutzmaßnahmen liegen im
Verantwortungsbereich des Auftragnehmers und sind von
diesem im Rahmen des Gesamtangebotes einzukalkulieren
- Werden vom AN Leistungen an zugelassene ausländische
Subunternehmer, Montagepartner, Werkvertragskolonnen
bzw. Mitarbeiter vergeben (wenn zugelassen), so ist je
Arbeitsgruppe/Kolonne ein sehr gut Deutsch sprechender,
 auch in technischer Hinsicht
weisungsbefugter Vorarbeiter, ganztägig beizustellen.
- Der AN hat als Vertragsleistung arbeitstäglich
Bautagesberichte zu führen und davon dem AG wöchentlich
 - soweit nichts anderes vereinbart - eine Durchschrift
 zu übergeben. Sie müssen alle Angaben enthalten, die
für die Ausführung und Abrechnung von
Bedeutung sein können.

*Hinweis*
MASZNAHMEBESCHREIBUNG

Die aufgeführten Leistungen umfassen die Lieferung,
Installation und Konfiguration von Systemkomponenten
für 4 Nutzergruppen einschl. der Abfrage und
Erarbeitung einer Matrix der Nutzeranforderungen zur
Planung der Installation und Konfiguration der im
Leistungsverzeichnis beschriebenen Komponenten. Die
Leistungen zur Installation und Anbindung der
beschriebenen Leistungen erstreckt sich nahezu auf den
gesamten Gebäudebereich von Kellergeschoss bis 2.
Obergeschoss, einschl. der umgebenden Außenbereiche.

Die Installation und Konfiguration ist durch eine
Einweisung und Dokumentation nach Fertigstellung aller
Arbeiten an den AG und die Nutzer in gemeinsamen
Terminen zu übergeben.

Zusammenfassung der zu liefernden und installierenden
Komponenten:

- Erstellung Pflichtenheft und Dokumentation, einschl.
Abfrage und Koordinierung Nutzer und AG
- Systemintegration und Inbetriebnahme
- 1 St. Business-Notebook
- 1 St. Workstation
- 3 St. 49" Monitor
- 32 St. 27" Monitor
- 19 St. USB-Dockingstations, Tastaturen, Mäuse
- 4 St. Videokonferenzsysteme einschl. Monitore 43" bis
 98", All-in-One-Video und Audiobar, Zusatzmikrofonen,
Wandhalterungen und Verkabelungen
- 4 St. digitale Flipcharts 55" und 65" einschl.
motorisierte Rollwägen
- 11 St. Signage-Displays 43" bis 85" einschl. Software
 und Wandhalterungen starr, bzw. beweglich
- 1 St. Farblasermultifunktionsgerät DIN A3
- 1 St. Farblasermultifunktionsgerät DIN A4
- 1 St. EC-Kartenterminal
- 13 St. Indoor WLAN-Accesspoints
- 3 St. Outdoor WLAN-Accesspoints
- 1 St. Firewall
- 4 St. Switch 16-48Ports mit SFP-Uplinks einschl.
Verkabelungen

*Hinweis*
1. Störungs-, Reaktions- und Vor-Ort-Service
Der Auftragnehmer stellt einen qualifizierten Support
für die im Leistungsverzeichnis beschriebenen Liefer-
und Integrationsleistungen sicher. Ziel ist eine
zeitnahe Störungsannahme, Erstdiagnose und - sofern
erforderlich - ein Vor-Ort-Einsatz am
Leistungsort.
Mindestanforderungen:
-  Reaktionszeit: Rückmeldung auf Störungsmeldung
max. 4 Werktagsstunden.
-  Telefonische/Remote-Erstdiagnose: Beginn der
Erstdiagnose max. 1 Werktagsstunde nach Rückmeldung.
-  Vor-Ort-Einsatz: sofern nicht remote lösbar,
spätestens nächster Werktag am Leistungsort.
-  Durchführung: ausschließlich durch eigenes
Fachpersonal oder vertraglich gebundene
Nachunternehmer; Qualifikation ist sicherzustellen.
-  Nachweis/Protokoll: Ticket-/Einsatzprotokoll mit
Datum/Uhrzeit, Maßnahmen und Ergebnis.
Hinweis: Ein Wartungsvertrag ist nicht Bestandteil
dieser Ausschreibung und wird nicht gefordert.

2. Montageausführung nach Kundenwunsch (insbesondere
Display-/Halterungsmontagen)
Montagen - insbesondere die Wandmontage von Displays
und die Installation von Halterungen - sind nach
Vorgabe des Auftraggebers (Position, Höhe, Ausrichtung)
 umzusetzen.
Mindestanforderungen:
-  Abstimmung der Montagepositionen und Ausrichtung
(Quer-/Hochformat) vor Ort nach Auftrag.
-  Fachgerechte Befestigung unter Einhaltung der
Herstellerangaben und zulässigen Lasten.
-  Ordnungsgemäßes Kabelmanagement (saubere Führung,
Zugentlastung, minimierte Sichtbarkeit von Leitungen,
soweit baulich möglich).
-  Schutz vorhandener Oberflächen und
Wiederherstellung eines ordentlichen Zustands
(Baustellensauberkeit, Verpackungsentsorgung).

3. Dokumentation & Übergabe (Voraussetzung für die
Abnahme)
Die Abnahme setzt die Übergabe einer vollständigen
technischen Dokumentation in deutscher Sprache voraus.
Mindestumfang:
-  Systemübersicht (Komponentenübersicht inkl.
Zuordnung zu Räumen/Standorten).
-  Netzwerk- und IP-Dokumentation (IP-Plan,
VLAN-/Segmentübersicht soweit umgesetzt,
Management-Adressen, Basisparameter).
-  Dokumentation der Firewall-Grundkonfiguration
(Regelübersicht, NAT/Routing, VPN sofern umgesetzt).
-  Dokumentation Digital-Signage-Management (VXT):
Gerätezuordnung, Grundkonfiguration,
Zugang/Administrationspfad.
-  Dokumentation Raumdisplays: Raumzuordnung,
Basisparameter, Zugang/Administrationspfad.
-  Übergabe von Zugangsdaten gesichert (z. B.
verschlüsselte Datei; Passwort getrennt übergeben) und
nachvollziehbar strukturiert.

4. Fester technischer Ansprechpartner
Der Auftragnehmer benennt einen festen technischen
Ansprechpartner (Name, Rolle, Kontakt), der die
Koordination, Abstimmung, Umsetzung und Übergabe als
zentrale Ansprechperson verantwortet.

5. Einweisung/Unterstützung bei der Erstnutzung
Der Auftragnehmer führt eine Einweisung in die
Grundfunktionen der bereitgestellten Systeme durch.
Mindestumfang:
-  Grundfunktionen Netzwerk/WLAN (Statusprüfung,
grundlegende Parameter).
-  Grundfunktionen Firewall (Status/Logs/Regelprinzip
 im Rahmen der gelieferten Funktionen).
-  Grundfunktionen Digital-Signage-Management (VXT)
(Gerätestatus, grundlegende Zuordnung).
-  Grundfunktionen Raumdisplays (Status/Anzeige,
grundlegende Zuordnung).

### 01 Allgemein

**01.10 Pflichtenheft und Dokumentation**
Pflichtenheft
- Erstellung Pflichtenheft einschl. Abfrage und
Abstimmung mit AG und Nutzern als Planungs- und
Vorleistung für die Installation und Einrichtung der
beschriebenen Netzwerkkomponenten, physischer und
virtueller Netzwerke
- Planung und Erstellung einer Matrix zur Aufgliederung
 der vier einzelnen Nutzergruppen mit den jeweiligen
Anforderungen und Konfigurationen der Systemkomponenten
 wie Netzwerk, Signage-Displays, Firewall,
Videokonferenzkomponenten, etc. einschl. der Soft-
 und Hardwarekomponenten. Es sind 2 Prüfläufe zur
Abstimmung mit AG und Nutzern einzukalkulieren
- einschl. der Integration der weiterzuverwendenen
Nutzerkomponenten

Mindestanforderungen Dokumentation
- Schemazeichnungen Netzwerke mit Arbeitsplätzen
- Sammelordner mit Datenblättern, Pflegehinweisen der
eingesetzten Produkte
- Mengenübersicht der eingesetzen Produkte mit
Informationen zur Raumnummer des Aufstellortes, Mengen
der eingerichteten Produkte einschl. Seriennummern,
- Zugangsdaten (verschlüsselt mit Sicherheitscode)
- Konfigurationsmatrix der Firewall

Die Leistungen sind zwingend vor Einreichung der
Schlussrechnung vollständig zu erbringen und durch den
AG freigeben zu lassen.
Einheit: psch

**01.20 Systemintegration und betriebsfertige Inbetriebnahme**
Systemintegration und betriebsfertige Inbetriebnahme
der IT-, Netzwerk- und Medientechnik inkl.
Digital-Signage-Management, Raumdisplays und
Firewall-Einrichtung.

Leistungsumfang:
Der Auftragnehmer übernimmt die vollständige
Systemintegration, Konfiguration, Montage und
Montagekoordination und betriebsfertige Inbetriebnahme
sämtlicher im Leistungsverzeichnis beschriebenen
aktiven IT-, Netzwerk- und Medientechnik-Komponenten.

Die Leistung umfasst insbesondere die
gewerkeübergreifende Zusammenführung aller
Einzelkomponenten zu einer funktionalen, stabilen und
sicheren Gesamtumgebung sowie die Durchführung von
Funktionsprüfungen und die Abnahmevorbereitung.
Leistungsbestandteile im Einzelnen:

1. Netzwerk- und Sicherheitsinfrastruktur
-  Konfiguration und Inbetriebnahme der aktiven
Netzwerkkomponenten (Switches inkl. PoE-Konfiguration).
-  Einrichtung und Integration der WLAN-Infrastruktur
 (Indoor- und Outdoor-Access-Points) inkl. Einbindung
in das Netzwerk.
-  Umsetzung der vorgesehenen VLAN-, IP- und
Basis-Sicherheitskonzepte nach Vorgabe des
Auftraggebers (z. B. Netzsegmentierung,
Management-Netz, Gäste-Netz).

Konfiguration und Inbetriebnahme der
Netzwerk-Security-Appliance (Firewall) inkl.:
-  Einrichten der Basis-Firewall-Regeln gemäß
Abstimmung mit dem Auftraggeber (z. B.
Default-Deny/Allow-Regeln, notwendige Freigaben).
-  NAT- und Routing-Konfiguration.
-  Einrichten der erforderlichen
Sicherheitsdienste/Subscriptions gemäß Lizenzumfang.
-  VPN-Grundkonfiguration sofern vorgesehen und
beauftragt (z. B. Site-to-Site oder Remote-Access,
Parameter nach Vorgabe).
-  Sicherstellung der ordnungsgemäßen Kommunikation
aller Systeme (LAN/WLAN/Firewall) inkl. grundlegender
Sicherheitsprüfung (z. B. Regelwirksamkeit,
Segmenttrennung).

2. Medientechnik & Display-Integration (Digital Signage
 / Raumdisplays)
-  Fachgerechte Montage und Montagekoordination und
Integration der Displays inkl. Anschluss an
Strom/Netzwerk und betriebsfertiger Inbetriebnahme.
-  Wandmontage der Displays nach Kundenwunsch:
-  Montagepositionen gemäß Abstimmung mit der
Bauleitung vor Ort (Höhe, Ausrichtung,
Quer-/Hochformat, Sichtachsen).
-  Ausrichtung und Befestigung unter Berücksichtigung
 der verwendeten Halterungen und VESA-Kompatibilität.
-  Kabelmanagement (ordnungsgemäße
Führung/Entlastung, saubere Verlegung im sichtbaren
Bereich).
-  Einbindung der Digital-Signage-Displays in die
vorgesehene Management-/Cloud-Plattform.
-  Einrichtung und Grundkonfiguration der
Digital-Signage-Management-Software (VXT) inkl.:
-  Anlegen der Geräte/Player, Zuordnung zu
Standorten/Gerätegruppen.
-  Grundeinstellungen für Remote-Management und
Content-Management (z. B. Gerätebenennung,
Online-Status, Update-/Zeitplanparameter im Rahmen der
Plattform).
-  Bereitstellung einer Grundstruktur für
Inhalte/Playlists (ohne Content-Erstellung, sofern
nicht beauftragt).
-  Einrichtung und Inbetriebnahme der Raumdisplays
(Raumbuchung) inkl.:
-  Netzwerkanbindung und Basiskonfiguration der
Geräte.
-  Einrichten der Raumzuordnung und Anzeigeparameter
gemäß Vorgaben des Auftraggebers (z. B. Raumnamen,
Statusanzeigen).
-  Funktionsprüfung der Anzeige-, Touch- und
Buchungs-/Statusfunktionen.

3. Arbeitsplatz- und Peripherieintegration
-  Integration der Arbeitsplatzkomponenten (Monitore,
 Dockingstationen, Eingabegeräte) inkl. Anschluss und
Funktionsprüfung.
-  Prüfung der grundsätzlichen Kompatibilität mit
vorhandenen Endgeräten im Rahmen eines
stichprobenartigen Funktionstests (z. B. Bildausgabe,
USB-Peripherie, Netzwerk über Dock).
-  Sicherstellung eines störungsfreien Zusammenspiels
 der Komponenten (Basis-Test pro Arbeitsplatzgruppe).

4. Systemtests & Abnahmevorbereitung
-  Durchführung strukturierter Funktionsprüfungen
für:
-  LAN/WLAN-Konnektivität, VLAN-Trennung (sofern
umgesetzt), Internetzugang.
-  Firewall-Grundfunktionen (Regeln, NAT/Routing,
Protokollierung im Rahmen der vorgesehenen Funktionen).
-  Digital-Signage-Geräteerreichbarkeit und
Management-Status (VXT).
-  Raumdisplay-Status, Anzeige, Touch-Bedienung.
-  Behebung festgestellter Mängel im Rahmen der
Inbetriebnahme.
-  Vorbereitung und Begleitung der technischen
Abnahme inkl. Nachweis der betriebsfertigen
Gesamtfunktion.

5. Koordination & Gesamtverantwortung
-  Zentrale Koordination der Inbetriebnahme- und
Konfigurationsarbeiten als zusammenhängende
Gesamtleistung.
-  Abstimmung mit dem Auftraggeber und ggf.
beteiligten Gewerken vor Ort (z. B.
Elektro/Datentechnik) hinsichtlich Montagepunkten,
Netzwerkanschlüssen und Inbetriebnahmefenstern.
-  Sicherstellung einer konsistenten, dokumentierten
Gesamtumgebung (Basisdokumentation).

Ergebnis der Leistung:
Übergabe einer vollständig integrierten,
betriebsbereiten und getesteten IT-, Netzwerk- und
Medientechnik-Gesamtumgebung, geeignet für den
unmittelbaren produktiven Einsatz.
Nebenleistungen (Bestandteil der Position):
-  Fachgerechte Inbetriebnahme vor Ort.
-  Unterstützung bei der
Erstnutzung/Erstbetriebnahme.
-  Einweisung der Administratoren bzw. Nutzer in die
Systemgrundfunktionen (Firewall-Basisbedienung,
VXT-Grundfunktionen, Raumdisplay-Bedienung).
-  Übergabe einer Basisdokumentation (z. B.
Geräte-/IP-Liste, VLAN-/Netzplan nach Vorgabe,
Zugangsdatenübergabe gemäß Auftraggeberprozess,
Konfigurations-Kurzprotokoll).

Die Leistungen sind zwingend vor Einreichung der
Schlussrechnung vollständig zu erbringen und durch den
AG freigeben zu lassen.
Einheit: psch

**01.30 Stundenlohnarbeiten Systemadministrator**
Verrechnungssatz für Stundenlohnleistungen durch einen
Systemadministrator nach Anweisung des AG für
notwendige Arbeiten, die nicht über die Positionen in
diesem Leistungsverzeichnis erfasst sind

- Stundenlohnarbeiten werden nur nach Ankündigung vor
Ausführung geprüft und wenn ein Bericht innerhalb von 7
 Kalendertagen der Bauleitung zur Prüfung vorgelegt
wird.

Stundenlohnberichte müssen folgende Informationen
enthalten

Datum der Ausführung
Ausführende Fachkraft
Art und Dauer der geleisteten Tätigkeiten
Menge: 6,000 h

**01.40 Stundenlohnarbeiten IT-Facharbeiter**
Verrechnungssatz für Stundenlohnleistungen durch einen
IT-Facharbeiter nach Anweisung des AG für notwendige
Arbeiten, die nicht über die Positionen in diesem
Leistungsverzeichnis erfasst sind

- Stundenlohnarbeiten werden nur geprüft, wenn ein
Bericht innerhalb von 7 Kalendertagen der Bauleitung
zur Prüfung vorgelegt wird.

Stundenlohnberichte müssen folgende Informationen
enthalten

Datum der Ausführung
Ausführende Fachkraft
Art und Dauer der geleisteten Tätigkeiten
Menge: 4,000 h

### 02 coworking space

**02.10 Monitor 1x 49"**
Lieferung und Montage von gebogenen
Ultra-Wide-Monitoren für produktives Arbeiten an
Bildschirmarbeitsplätzen inkl. Anschluss und
Inbetriebnahme.

Leistungseigenschaften (Mindestanforderungen):
-  Bildschirmdiagonale mind. 49" (ca. 124 cm)
-  Seitenverhältnis mind. 32:9
-  Native Auflösung mind. 5.120 × 1.440 Pixel
-  Panel-Technologie mind. VA
-  Krümmung mind. 1.000R
-  Helligkeit (typ.) mind. 350 cd/m²
-  Bildwiederholrate mind. 120 Hz
-  Reaktionszeit max. 5 ms (G/G)
-  Kontrast (statisch) mind. 3.000:1
-  Betrachtungswinkel mind. 178°/178° (H/V)
-  Integrierte Lautsprecher mind. 2 × 5 W
-  Schnittstellen: mind. 1× USB-C mit Power Delivery
bis 90 W, mind. 3× USB, mind. 1× Ethernet (LAN)
-  Ergonomie: mind. Höhenverstellung 120 mm, mind.
Schwenkbereich ±15°, Neigung vorhanden
-  VESA-Wandmontage mind. 100 × 100 mm
-  Garantie mind. 3 Jahre

Nebenleistungen:
Inklusive Lieferung, Montage, Konfiguration,
Funktionsprüfung, Einweisung und Übergabe in
betriebsbereitem Zustand.
Menge: 3,000 St

**02.20 Monitor 27" 2 je AP**
Lieferung und Montage von Monitoren für
Bildschirmarbeitsplätze inkl. Anschluss,
Grundeinstellung und Inbetriebnahme.

Leistungseigenschaften (Mindestanforderungen):
-  Bildschirmdiagonale mind. 27" (ca. 68,6 cm)
-  Seitenverhältnis mind. 16:9
-  Native Auflösung mind. FHD (1.920 × 1.080)
-  Panel-Technologie mind. IPS (LED)
-  Bildwiederholrate (max.) mind. 120 Hz
-  Helligkeit mind. 350 nits
-  Kontrastverhältnis mind. 1.500:1
-  Reaktionszeit (typ.) max. 5 ms GtG (mit Overdrive)
-  Betrachtungswinkel mind. 178°/178°
-  Bildschirmoberfläche entspiegelt (anti-glare)
-  Farbraum mind. 100% sRGB
-  Anschlüsse: mind. 1× HDMI (1.4) und mind. 1×
DisplayPort (1.2)
-  USB-Hub: mind. 4× USB-A (5 Gbps), davon mind. 1×
Ladeport, sowie mind. 1× USB-B
-  Ergonomie: mind. Höhenverstellung 150 mm, Neigung
mind. ?5° bis +20°, Schwenken mind. ±45°, Pivot
vorhanden
-  VESA-Wandmontage mind. 100 × 100 mm

Nebenleistungen:
Inklusive Lieferung, Montage, Konfiguration,
Funktionsprüfung, Einweisung und Übergabe in
betriebsbereitem Zustand.
Menge: 29,000 St

**02.30 Dockingstations mit USB**
Lieferung und Installation von universellen
Dockingstationen zur Anbindung von Peripherie, Netzwerk
 und externen Displays über ein Anschlusskabel inkl.
Inbetriebnahme.

Leistungseigenschaften (Mindestanforderungen):
-  Kompatibilität: Einsatz an Notebooks mit USB-A,
USB-C sowie Thunderbolt möglich (universelle
Docking-Funktion)
-  Display-Anbindung: mind. 2× DisplayPort 1.2 und
mind. 1× HDMI 2.0
-  Netzwerk: mind. 1× RJ45 (10/100/1000)
-  USB-Ports gesamt:
-  mind. 1× USB-C 3.2 Gen 1 (Daten + Power Out mind.
15 W)
-  mind. 4× USB-A 3.2 Gen 1 (Charging-Ports)
-  Audio: mind. 1× Kombi-Audio-Buchse
-  Stromversorgung Notebook: Power Delivery bis mind.
 100 W über USB-C
-  Externe Monitorunterstützung (abhängig von
Host-Fähigkeiten): Unterstützung von bis zu 2× 4K @ 60
Hz bei Hosts mit DisplayPort 1.3/1.4
-  Abmessungen/Gewicht (zur Einplanung): ca. 122 ×
122 × 45 mm, ca. 0,695 kg

Nebenleistungen:
Inklusive Lieferung, Montage, Konfiguration,
Funktionsprüfung, Einweisung und Übergabe in
betriebsbereitem Zustand.
Menge: 17,000 St

**02.40 Farblaser-Multifunktionsgerät DIN A3**
Lieferung, Aufstellung und Inbetriebnahme eines
A3-Farb-Multifunktionssystems inkl. Netzwerkanbindung
und Funktionsprüfung für Druck, Scan und Kopie.

Leistungseigenschaften (Mindestanforderungen):
-  Gerätekategorie: A3-Farblaser-Multifunktionssystem
 (Drucken/Scannen/Kopieren)
-  Bedienung: Farb-Touchscreen mind. 25,6 cm (10,1"),
 stufenlos neigbar mind. 15°-90°
-  Druck-/Kopiergeschwindigkeit: mind. 25/12 Seiten
pro Minute (A4/A3)
-  Duplex-Leistung: Duplex-Druck/-Kopie mind. 25
Seiten A4 pro Minute
-  Auflösung: Drucken mind. 1.200 × 1.200 dpi,
Kopieren/Scannen mind. 600 × 600 dpi
-  Papierzufuhr (Standard):
-  Universalzufuhr mind. 150 Blatt, 52-300 g/m²,
Formate A6R-SRA3
-  Papierkassette 1 mind. 500 Blatt, 52-300 g/m²,
A6R-A4R
-  Papierkassette 2 mind. 500 Blatt, 52-300 g/m²,
A6R-SRA3
-  Duplex-Einheit: beidseitiger Druck 60-256 g/m²,
A6R-SRA3
-  Papierablage (Standard): mind. 500 Blatt
(face-down)
-  Schnittstellen (Standard): USB 3.0, 4× USB Host
2.0, Gigabit Ethernet (IPv6/IPv4, IPSec)
-  Sicherheit (Mindestumfang): Unterstützung u. a.
TPM, Secure Boot, SNMPv3, IPSec, HTTPS, 802.1x, sichere
 Druckfunktion per PIN
-  Inklusiv mitzuliefern (Bestandteil der Position):
Automatischer Originaleinzug mit Duplex-Wendung mind.
140 Blatt
Kassettenunterschrank mit Zusatzkassetten (2 × 500
Blatt)
Tonersatzsatz in Schwarz/Cyan/Magenta/Gelb
(Vollbefüllung)

Nebenleistungen:
Inklusive Lieferung, Montage, Konfiguration,
Funktionsprüfung, Einweisung und Übergabe in
betriebsbereitem Zustand.
Menge: 1,000 St

**02.50 Tastatur und Maus**
Lieferung und Einrichtung eines kabellosen
Tastatur-Maus-Sets je Arbeitsplatz inkl. Anschluss über
 Empfänger und Funktionsprüfung.
Leistungseigenschaften (Mindestanforderungen):

-  Verbindung: 2,4 GHz Funkverbindung inkl.
USB-Dongle, nutzbar an PCs mit USB-A-Port
-  Tastatur: Vollformat, Tastenmechanik Plunger,
Tastenhub mind. 2,0 mm, flaches Tastenprofil
-  Tastaturfunktionen: spritzwassergeschützt,
neigungsverstellbar
-  Programmierbarkeit: mind. 20 programmierbare
Tasten, mind. 7 Hotkeys
-  Lebensdauer Tastatur: mind. 10 Mio.
Tastenanschläge
-  Maus: Multi-Surface-Tracking, Sensorauflösung
mind. 4.000 dpi (nominal), mind. 3 Tasten
-  Sicherheit: AES 128-Bit Verschlüsselung
-  Betriebssystem-Unterstützung: Windows 10 und
Windows 11
-  Batteriebetrieb: Tastatur 2× AAA, Maus 2× AAA;
Batterielaufzeit bis zu 20 Monate (Tastatur) / bis zu
24 Monate (Maus)
-  Reinigungsbeständigkeit: bis zu 1.000 Reinigungen
mit Desinfektionstüchern

Nebenleistungen:
Inklusive Lieferung, Montage, Konfiguration,
Funktionsprüfung, Einweisung und Übergabe in
betriebsbereitem Zustand.
Menge: 18,000 St

**02.60 Mobiles Kartenterminal (EC-/Kartenzahlung)**
Lieferung und Inbetriebnahme eines mobilen
Kartenterminals zur Annahme bargeldloser Zahlungen
inkl. Grundeinrichtung für den Einsatz vor Ort.

Leistungseigenschaften (Mindestanforderungen):
-  Konnektivität: Betrieb mind. über WLAN sowie mobil
 (4G) möglich.
-  Belegausgabe: mind. integrierter Belegdrucker.
-  Stromversorgung/Laden: Laden über USB-C.
-  Akkubetrieb: mind. bis zu 14 Stunden (gemäß
Herstellerangabe).

Nebenleistungen:
Inklusive Lieferung, Montage, Konfiguration,
Funktionsprüfung, Einweisung und Übergabe in
betriebsbereitem Zustand.
Menge: 1,000 St

### 03 Konferenzraum 0.33

**03.10 Videobar (All-in-one) für Besprechungsraum**
Lieferung, Montage und Inbetriebnahme einer
All-in-one-Videokonferenz-Einheit inkl. Anschluss an
Anzeigeeinheit(en), Netzwerk und Endgerät sowie
Funktionsprüfung für Bild und Ton.

Leistungseigenschaften (Mindestanforderungen):
-  Videoauflösung: bis mind. 4K.
-  Sichtfeld: diagonales Sichtfeld mind. 90°.
-  Zoom: mind. 5-fach optisch sowie zusätzlich
digitaler Zoom (gemäß Datenblatt).
-  Kameraausrichtung: motorisiertes Schwenken/Kippen
muss unterstützt werden (Bereiche gemäß Datenblatt).
-  Mikrofonie: mind. 6 Beamforming-Mikrofone
integriert.
-  Audioausgabe: integrierte Lautsprecher muss
vorhanden sein.
-  Displayanbindung: Betrieb mit mind. 2 Displays
muss möglich sein (gemäß Datenblatt).
-  Schnittstellen: mind. HDMI-Ausgänge und
USB-Schnittstellen gemäß Datenblatt.
-  Netzwerk: mind. 1G-Ethernet sowie WLAN (802.11
a/b/g/n/ac).

Nebenleistungen:
Inklusive Lieferung, Montage, Konfiguration,
Funktionsprüfung, Einweisung und Übergabe in
betriebsbereitem Zustand.
Menge: 1,000 St

**03.20 Leistungsumfang:Display-/TV-Halterung für Videobar**
Leistungsumfang:
Lieferung und Montage einer Halterung zur Befestigung
einer Videobar oberhalb oder unterhalb eines Displays
inkl. Ausrichtung und Funktionsprüfung.

Leistungseigenschaften (Mindestanforderungen):
-  Montage: Befestigung oberhalb oder unterhalb des
Displays muss möglich sein.
-  Bauart: Schwenkarm-Design.
-  Einstelltiefe: anpassbare Tiefe bis mind. 50 mm.
-  Justage: horizontale Feinjustage mind. ±1°.
-  Neigungsadapter: mind. 10° Neigungsadapter für
Montage oberhalb des Displays.
-  Display-Kompatibilität: geeignet für Displays bis
mind. 98" mit VESA-Montagepunkten.

Nebenleistungen:
Inklusive Lieferung, Montage, Konfiguration,
Funktionsprüfung, Einweisung und Übergabe in
betriebsbereitem Zustand.
Menge: 1,000 St

**03.30 Erweiterungsmikrofon für Videokonferenzsystem**
Lieferung, Montage/Positionierung und Inbetriebnahme
zusätzlicher Tischmikrofone zur Erweiterung der
Audioabdeckung eines Videokonferenzsystems inkl.
Funktionstest.

Leistungseigenschaften (Mindestanforderungen):
-  Erfassungsbereich mind. 4,5 m Durchmesser.
-  Mikrofonbestückung: mind. 4 Mikrofone mit
Beamforming (mind. 8 Beamforming-Elemente).
-  Stummschaltung: Mute-Taste mit LED-Statusanzeige.
-  Anschlussleitung: fest angeschlossenes Kabel mind.
 2,95 m.
-  Kaskadierbarkeit: Anschluss mehrerer Mikrofone in
Reihe, mind. bis insgesamt 7 Mikrofone im
Systemverbund.

Nebenleistungen:
Inklusive Lieferung, Montage, Konfiguration,
Funktionsprüfung, Einweisung und Übergabe in
betriebsbereitem Zustand.
Menge: 3,000 St

**03.40 CAT-Adapterset zur Mikrofonverlängerung**
Lieferung und Inbetriebnahme eines
Adapter-/Kupplungssets zur Verlängerung von
Mikrofonverbindungen über Standard-Netzwerkkabel inkl.
Funktionsprüfung.

Leistungseigenschaften (Mindestanforderungen):
-  Kompatibilität: geeignet zur Verlängerung von
Mikrofon-/Hub-Verbindungen des eingesetzten
Videokonferenz-Ökosystems (gemäß Datenblatt).
-  Unterstützte Kabellänge: Verwendung von
Standard-CAT-Kabeln bis mind. 20 m.
-  Unterstützte Kabeltypen: mind. CAT6 S/FTP oder
S/STP.
-  Abmessungen Kupplung/Interface: ca. 15 × 22 × 58
mm (oder kompakter).
-  Patch-/Anschlussleitung am Adapter: mind. 215 mm.

Nebenleistungen:
Inklusive Lieferung, Montage, Konfiguration,
Funktionsprüfung, Einweisung und Übergabe in
betriebsbereitem Zustand.
Menge: 1,000 St

**03.50 Drahtloses Konferenz-/Präsentationssystem (BYOM)**
Lieferung, Installation und Inbetriebnahme eines
drahtlosen Konferenz- und Präsentationssystems zur
Teilnahme an Videomeetings vom Laptop (BYOM) inkl.
Einbindung ins Netzwerk und Funktionsprüfung.

Leistungseigenschaften (Mindestanforderungen):
-  Videoausgang: mind. 4K UHD (3.840 × 2.160) @ 30 Hz
 über HDMI 1.4b.
-  Audioausgang: Ausgabe über USB und HDMI.
-  Anschlüsse am Grundgerät: mind. 1× USB-A und mind.
 1× USB-C.
-  Drahtlos-Standards: mind. IEEE 802.11 a/g/n/ac
sowie IEEE 802.15.1.
-  Frequenzbänder: 2,4 GHz und 5 GHz (DFS).
-  Netzwerk: mind. 1× Ethernet LAN 1 Gbit/s sowie LAN
 & WLAN-Anbindung.
-  Maximale gleichzeitige Verbindungen: mind. 32
(Buttons und/oder App).
-  Native Übertragungsprotokolle: AirPlay, Google
Cast, Miracast.
-  Reichweite: mind. 30 m zwischen Bedienelement und
Basiseinheit.
-  Leistungsaufnahme: Betrieb 5-10 W, max. 24 W.
-  Betriebsbedingungen: Betriebstemperatur mind. 0 °C
 bis +40 °C.
-  Abmessungen Grundgerät: ca. 34 × 135 × 135 mm.

Nebenleistungen:
Inklusive Lieferung, Montage, Konfiguration,
Funktionsprüfung, Einweisung und Übergabe in
betriebsbereitem Zustand.
Menge: 1,000 St

**03.60 Interaktives 98" 4K-Touchdisplay mit Android/EDLA**
Lieferung, Montage und Inbetriebnahme eines
interaktiven Großformat-Touchdisplays inkl. Anschluss,
Basiskonfiguration, Netzwerk-/Peripherieeinbindung
sowie Funktionsprüfung.

Leistungseigenschaften (Mindestanforderungen):
-  Displaygröße: mind. 98".
-  Auflösung: mind. UHD 3.840 × 2.160.
-  Helligkeit: mind. 500 nits.
-  Kontrast: mind. 1.200:1 (typ.).
-  Blickwinkel: mind. 178°/178°.
-  Touch: mind. 50 Touchpunkte (Android/Windows),
IR-Erkennung, Palm-Rejection.
-  Oberflächenbehandlung: Härtegrad mind. 9H, AG+AF.
-  Plattform: Octa-Core CPU, mind. 16 GB RAM, mind.
128 GB Storage.
-  Anschlüsse (Auszug, mind.): mind. 4× HDMI, mind.
1× DisplayPort, mind. 2× RJ45 (LAN), HDMI-Out
vorhanden.
-  USB-C: mind. 1× USB-C mit DP-Funktion, Ethernet
(100M) und Power Delivery mind. 65 W.
-  Audio: integrierte Lautsprecher mind. 2× 25 W + 1×
 20 W Subwoofer.
-  VESA: mind. 800 × 600.
-  Energie: Leistungsaufnahme im Betrieb ca. 143,96
W, Standby/Off < 0,5 W.
-  Betriebsbedingungen: mind. 0 °C bis 40 °C.

Nebenleistungen:
Inklusive Lieferung, Montage, Konfiguration,
Funktionsprüfung, Einweisung und Übergabe in
betriebsbereitem Zustand.
Menge: 1,000 St

**03.70 Höhenverstellbare Wandhalterung für Großdisplay (bis 98")**
Lieferung und Montage einer mechanisch
höhenverstellbaren Wandhalterung für ein Großdisplay
inkl. Ausrichtung, Sicherung und Funktionsprüfung der
Verstellmechanik.

Leistungseigenschaften (Mindestanforderungen):
-  Ausführung: mechanisch/manuell stufenlos
höhenverstellbar (stromfrei).
-  Tragfähigkeit: geeignet für Display+Zubehör mind.
85-108 kg.
-  Vertikaler Verstellweg: mind. ca. 690 mm.
-  VESA-Kompatibilität: mind. 300×150 bis 1.000×600
(universelle Displayaufnahme).
-  Befestigung: Wandmontage muss möglich sein.
-  Display-Wandabstand: ca. 143 mm.
-  Abmessungen System (BxHxT): ca. 935 × 1.200 × 140
mm.
-  Garantie: mind. 5 Jahre.

Nebenleistungen:
Inklusive Lieferung, Montage, Konfiguration,
Funktionsprüfung, Einweisung und Übergabe in
betriebsbereitem Zustand.
Menge: 1,000 St

**03.80 Interaktives 65" 4K-Touchdisplay / digitales Flipchart**
Lieferung, Montage und Inbetriebnahme eines
interaktiven Großformat-Touchdisplays inkl. Anschluss,
Basiskonfiguration, Netzwerk-/Peripherieeinbindung
sowie Funktionsprüfung.

Leistungseigenschaften (Mindestanforderungen):
-  Bildschirmdiagonale mind. 65"; native Auflösung
mind. 3.840 × 2.160 Pixel (UHD).
-  Helligkeit mind. 350 cd/m² (max., ohne Glas);
Betrachtungswinkel mind. 178°/178° (H/V); Kontrast
mind. 4.000:1 (typ., ohne Glas).
-  Touch: IR-Touch, Multi-Touch mind. 20 Touchpunkte;
 Touch-Reaktionszeit max. 6,7 ms; Touch-Latenz max. 26
ms.
-  Integrierte Lautsprecher mind. 2-Kanal, 10 W je
Kanal.
-  Drahtlose Konnektivität: WLAN mind. 802.11ac (WiFi
 5) und Bluetooth mind. 5.2.
-  Schnittstellen (Gerät): mind. HDMI, mind.
DisplayPort, mind. USB-C (ohne Power-Delivery), mind.
Ethernet (RJ-45), Touch-Out via USB.
-  VESA-Kompatibilität mind. 400 × 400 mm.
-  Betriebsbedingungen: Betriebstemperatur mind. 0 °C
 bis 40 °C; Betriebszeit mind. 16/7.

Nebenleistungen:
Inklusive Lieferung, Montage, Konfiguration,
Funktionsprüfung, Einweisung und Übergabe in
betriebsbereitem Zustand.
Menge: 1,000 St

**03.90 Motorisierter Display-Rollwagen**
Lieferung, Montage und Inbetriebnahme eines mobilen,
motorisch höhenverstellbaren Display-Rollwagens inkl.
Ausrichtung, Sicherung und Funktionsprüfung der
Verstell-/Drehfunktion.

Leistungseigenschaften (Mindestanforderungen):
-  Geeignet für Touch-/Großdisplays bis mind. 65".
-  Motorischer Höhenverstellweg mind. 660 mm.
-  Dreh-/Wechsel von Quer- auf Hochformat muss
manuell ohne Werkzeug möglich sein; Rotation mind. bis
+90°.
-  Neigung: mind. ?5°.
-  Zulässiges Gesamtgewicht (Display) mind. 50 kg.
-  Mobilität: Rollbar; feststellbare Rollen mind. 100
 mm.
-  Konformität/Garantie: CE; Garantie mind. 2 Jahre.

Nebenleistungen:
Inklusive Lieferung, Montage, Konfiguration,
Funktionsprüfung, Einweisung und Übergabe in
betriebsbereitem Zustand.
Menge: 1,000 St

### 04 Konferenzraum 0.31

**04.10 Videokonferenz-Videobar (All-in-one) für kleine Besprechungsräume**
Lieferung, Montage und Inbetriebnahme einer
All-in-one-Videokonferenz-Einheit inkl. Anschluss an
Anzeigeeinheit(en), Netzwerk/PC sowie Funktionsprüfung
für Bild, Ton und Steuerung.

Leistungseigenschaften (Mindestanforderungen):
-  Videoauflösung: Unterstützung mind. bis 4K;
Bildrate mind. 30 fps.
-  Kamera: motorisiertes Schwenken mind. ±25° und
motorisiertes Kippen mind. ±15°; Zoom mind. 4-fach
HD-Digitalzoom.
-  Sichtfeld: diagonal mind. 120°, horizontal mind.
113°, vertikal mind. 80,7°; Raumerfassung gesamt mind.
163° (h) × 110° (v).
-  Mikrofone: integriertes Beamforming-Mikrofon-Array
 mind. 6 digitale MEMS-Mikrofone;
Mikrofon-Frequenzbereich mind. 90 Hz - 16 kHz;
Audio-Reichweite mind. 4,5 m.
-  Zusatzmikrofone: Unterstützung von mind. 2
zusätzlichen Erweiterungsmikrofonen.
-  Display-Anbindung: Betrieb mit mind. 2 Displays
möglich; HDMI-Ausgänge mind. 2, HDMI-Eingang mind. 1.
-  USB-Schnittstellen: mind. USB 3.0 mit 3× Typ-A und
 1× Typ-C.

Nebenleistungen:
Inklusive Lieferung, Montage, Konfiguration,
Funktionsprüfung, Einweisung und Übergabe in
betriebsbereitem Zustand.
Menge: 1,000 St

**04.20 Display-/TV-Halterung für Videobar**
Lieferung und Montage einer Halterung zur Befestigung
einer Videobar oberhalb oder unterhalb eines Displays
inkl. Ausrichtung und Funktionsprüfung.

Leistungseigenschaften (Mindestanforderungen):
-  Montageposition: Befestigung oberhalb oder
unterhalb des Displays muss möglich sein.
-  Bauart: Design mit Schwenkarm.
-  Einstellbarkeit: anpassbare Tiefe bis mind. 50 mm;
 horizontale Feinjustage mind. +/- 1°.
-  Neigungsadapter: mind. 10° Neigungsadapter zur
Winkeloptimierung bei Montage über dem Display.
-  Display-Kompatibilität: geeignet für Displays bis
mind. 98" mit VESA-Montagepunkten.
-  Schwenkarmlänge mind. 900 mm (max.).

Nebenleistungen:
Inklusive Lieferung, Montage, Konfiguration,
Funktionsprüfung, Einweisung und Übergabe in
betriebsbereitem Zustand.
Menge: 1,000 St

**04.30 Erweiterungsmikrofon für Videokonferenzsystem**
Lieferung, Positionierung/Anschluss und Inbetriebnahme
zusätzlicher Tischmikrofone zur Erweiterung der
Sprachaufnahme eines Videokonferenzsystems inkl.
Funktionstest.

Leistungseigenschaften (Mindestanforderungen):
-  Audio-Reichweite mind. 4,5 m.
-  Beamforming: mind. 4 omnidirektionale Mikrofone
zur Bildung von mind. 8 Akustikfeldern.
-  Audioverarbeitung: AEC und VAD;
Geräuschunterdrückung KI-basiert.
-  Stummschaltung: berührungsempfindliche
Mute-Funktion mit LED-Statusanzeige.
-  Anschluss/Kabel: Ausgang über 12-poliges Kabel
mind. 2,95 m; 12-polige Schnittstelle zum
Hintereinanderschalten weiterer Mikrofone/Komponenten.
-  Abmessungen Mikrofon: Höhe ca. 21 mm, Breite/Tiefe
 ca. 102 mm.

Nebenleistungen:
Inklusive Lieferung, Montage, Konfiguration,
Funktionsprüfung, Einweisung und Übergabe in
betriebsbereitem Zustand.
Menge: 3,000 St

**04.40 CAT-Adapterset zur Mikrofonvrlängerung**
Lieferung und Inbetriebnahme eines
Adapter-/Kupplungssets zur Verlängerung einer
Mikrofonverbindung über Standard-Netzwerkkabel inkl.
Funktionsprüfung.

Leistungseigenschaften (Mindestanforderungen):
- Verwendung zur Verlängerung von Mikrofonkabeln über
ein Standard-CAT-Kabel muss möglich sein.
-  Unterstützte CAT-Kabellänge bis mind. 20 m.
-  Unterstützte Kabeltypen mind. CAT6 S/FTP bzw.
S-STP.
-  Anschluss-/Adapterleitung am Set mind. 0,21 m.
-  Abmessungen (zur Einplanung) max. ca. 5,8 × 2,2 ×
1,5 cm (T×B×H) (oder kompakter).

Nebenleistungen:
Inklusive Lieferung, Montage, Konfiguration,
Funktionsprüfung, Einweisung und Übergabe in
betriebsbereitem Zustand.
Menge: 1,000 St

**04.50 Drahtloses Konferenz-/Präsentationssystem (BYOM)**
Lieferung, Installation und Inbetriebnahme eines
drahtlosen Konferenz- und Präsentationssystems zur
Teilnahme an Videomeetings vom Laptop (BYOM) inkl.
Einbindung ins Netzwerk und Funktionsprüfung.

Leistungseigenschaften (Mindestanforderungen):
-  Videoausgang mind. 4K UHD (3.840 × 2.160) @ 30 Hz
über HDMI 1.4b.
-  Audioausgabe mind. über USB und HDMI.
-  Schnittstellen am Grundgerät: mind. 1× USB-A und
mind. 1× USB-C.
-  Netzwerkanschluss: mind. 1× Ethernet LAN 1 Gbit/s;
 Netzwerkbetrieb LAN & WLAN muss unterstützt werden.
-  Drahtlose Standards: mind. IEEE 802.11 a/g/n/ac
und mind. IEEE 802.15.1.
-  Native Übertragungsprotokolle: AirPlay, Google
Cast, Miracast.
-  Maximale gleichzeitige Verbindungen mind. 32
(Buttons und/oder App).
-  Reichweite mind. 30 m zwischen Bedienelement und
Basiseinheit.
-  Leistungsaufnahme: Betrieb 5-10 W, max. 24 W.
-  Betriebsbedingungen: Betriebstemperatur mind. 0 °C
 bis +40 °C.
-  Abmessungen Grundgerät ca. 34 × 135 × 135 mm
(H×B×T) (oder kompakter).

Nebenleistungen:
Inklusive Lieferung, Montage, Konfiguration,
Funktionsprüfung, Einweisung und Übergabe in
betriebsbereitem Zustand.
Menge: 1,000 St

**04.60 Interaktives 98" 4K-Touchdisplay mit Android/EDLA**
Lieferung, Montage und Inbetriebnahme eines
interaktiven Großformat-Touchdisplays inkl. Anschluss,
Basiskonfiguration, Netzwerk-/Peripherieeinbindung
sowie Funktionsprüfung.

Leistungseigenschaften (Mindestanforderungen):
-  Displaygröße mind. 98", Seitenverhältnis mind.
16:9, Auflösung mind. UHD 3.840 × 2.160.
-  Helligkeit mind. 500 nits, Kontrast mind. 1.200:1
(typ.).
-  Blickwinkel mind. 178°/178° (H/V).
-  Touch-Technologie: IR-Erkennung, Multi-Touch mind.
 50 Touchpunkte (Android/Windows).
-  Oberflächenbehandlung: Härtegrad mind. 9H, AG+AF.
-  Plattform: Octa-Core CPU, mind. 16 GB RAM, mind.
128 GB Storage.
-  Anschlüsse (mind.): 4× HDMI, 1× DisplayPort (In),
HDMI Out, LAN x2, RS232, USB Type-C vorhanden.
-  VESA-Montage mind. 800 × 600 mm.

Nebenleistungen:
Inklusive Lieferung, Montage, Konfiguration,
Funktionsprüfung, Einweisung und Übergabe in
betriebsbereitem Zustand.
Menge: 1,000 St

**04.70 Höhenverstellbare Wandhalterung für Großdisplay (bis 98")**
Lieferung und Montage einer mechanisch/manuell
höhenverstellbaren Wandhalterung für ein Großdisplay
inkl. Ausrichtung, Sicherung und Funktionsprüfung der
Verstellmechanik.

Leistungseigenschaften (Mindestanforderungen):
-  Montageart: Wandmontage muss möglich sein.
-  Höhenverstellbarkeit: ja, Verstellweg mind. 690
mm.
-  Tragfähigkeit: geeignet für Displaygewicht mind.
85 kg bis mind. 108 kg.
-  VESA-Kompatibilität: mind. 300 × 150 bis mind.
1.000 × 600.
-  Wandabstand ca. 140 mm (oder größer, sofern
technisch erforderlich).
-  Herstellergarantie mind. 5 Jahre.

Nebenleistungen:
Inklusive Lieferung, Montage, Konfiguration,
Funktionsprüfung, Einweisung und Übergabe in
betriebsbereitem Zustand.
Menge: 1,000 St

**04.80 Interaktives 65" 4K-Touchdisplay / digitales Flipchart**
Lieferung, Montage und Inbetriebnahme eines
interaktiven 65"-Touchdisplays zur kollaborativen
Nutzung inkl. Anschluss, Basiskonfiguration und
Funktionsprüfung.

Leistungseigenschaften (Mindestanforderungen):
-  Bildschirmdiagonale mind. 65", Auflösung mind.
3.840 × 2.160 (UHD).
-  Touch: IR-Touch, Multi-Touch mind. 20 Touchpunkte;
 Touch-Reaktionszeit max. 6,7 ms; Touch-Latenz max. 26
ms.
-  Betrachtungswinkel mind. 178°/178° (H/V); Kontrast
 mind. 4.000:1 (typ., ohne Glas); Helligkeit mind. 350
cd/m² (max., ohne Glas).
-  Audio: integrierte Lautsprecher mind. 2× 10 W.
-  Konnektivität: WLAN mind. 802.11ac und Bluetooth
mind. 5.2.
-  Schnittstellen (mind.): HDMI, DisplayPort, USB-C
(ohne Power Delivery), Ethernet (RJ-45), Touch-Out via
USB.
-  VESA-Montage mind. 400 × 400 mm.
-  Betriebszeit mind. 16/7; Betriebstemperatur mind.
0 °C bis 40 °C.

Nebenleistungen:
Inklusive Lieferung, Montage, Konfiguration,
Funktionsprüfung, Einweisung und Übergabe in
betriebsbereitem Zustand.
Menge: 1,000 St

**04.90 Motorisierter Display-Rollwagen (fahrbar, drehbar, höhenverstellbar) bis 65"**
Lieferung, Montage und Inbetriebnahme eines
motorisierten, mobilen Rollwagens zur Aufnahme eines
Großdisplays inkl. Funktionsprüfung der
Höhenverstellung und Drehfunktion.

Leistungseigenschaften (Mindestanforderungen):
-  Einsatz als Boden-/Fahrständer (mobil) muss
möglich sein.
-  Motorisierte Höhenverstellung (Verstellweg) mind.
660 mm.
-  Aufnahme für Displays bis mind. 65".
-  Zulässiges Displaygewicht mind. 50 kg.
-  Drehfunktion: Rotation mind. +90°, werkzeugloses
Drehen muss möglich sein.
-  Neigefunktion mind. ?5°.
-  Feststellbare Rollen, Rollendurchmesser mind. 100
mm.
-  Konformität mind. CE.
-  Garantie mind. 2 Jahre.

Nebenleistungen:
Inklusive Lieferung, Montage, Konfiguration,
Funktionsprüfung, Einweisung und Übergabe in
betriebsbereitem Zustand.
Menge: 1,000 St

### 05 Allgemeine Ausstattung

**05.10 Digital-Signage-Display 55" (UHD, 24/7)**
Lieferung, Montage und Inbetriebnahme eines
professionellen Digital-Signage-Displays inkl.
Anschluss an Strom/Netzwerk sowie Grundeinstellung für
den Dauerbetrieb.

Leistungseigenschaften (Mindestanforderungen):
-  Bildschirmdiagonale mind. 55" (sichtbar ca.
54,6").
-  Auflösung mind. 3.840 × 2.160 Pixel (UHD).
-  Helligkeit (typ.) mind. 500 cd/m².
-  Kontrast (typ.) mind. 4.000:1.
-  Betrachtungswinkel mind. 178°/178° (H/V).
-  Reaktionszeit max. 8 ms (G/G).
-  Haze-Wert mind. 25%.
-  Betriebsdauer mind. 24/7.
-  Schnittstellen mind. 3× HDMI, mind. 1× DisplayPort
 1.2, mind. 2× USB 2.0, mind. RJ-45, RS-232C (In/Out),
Audio-Ausgang (3,5 mm).
-  Konnektivität: WLAN mind. 802.11ac, Bluetooth
vorhanden, Screen-Mirroring (Miracast) muss unterstützt
 werden.
-  Umgebungsbedingungen: Betriebstemperatur mind. 0
°C bis 40 °C.
-  VESA-Montage mind. 200 × 200 mm.
-  Schutz gegen Staub: mind. IP5x.
-  Garantie mind. 3 Jahre.

Nebenleistungen:
Inklusive Lieferung, Montage, Konfiguration,
Funktionsprüfung, Einweisung und Übergabe in
betriebsbereitem Zustand.
Menge: 7,000 St

**05.20 Digital-Signage-Display 43" (UHD, 24/7)**
wie vor, jedoch:

-  Bildschirmdiagonale mind. 43" (sichtbar ca.
42,5").
Menge: 2,000 St

**05.30 Digital-Signage-Display 85" (UHD, 24/7)**
wie vor, jedoch:

-  Bildschirmdiagonale mind. 85" (sichtbar ca.
84,5").
-  VESA-Montage mind. 600 × 400 mm.
Menge: 2,000 St

**05.40 Interaktives 55" 4K-Touchdisplay / digitales Flipchart**
Lieferung, Montage und Inbetriebnahme eines
interaktiven Touchdisplays zur Besprechungs- und
Kollaborationsnutzung inkl. Anschluss,
Basiskonfiguration und Funktionsprüfung.
Leistungseigenschaften (Mindestanforderungen):

-  Displaydiagonale mind. 55"; Auflösung mind. 3.840
× 2.160 (4K/UHD); Seitenverhältnis mind. 16:9.
-  Helligkeit mind. 350 cd/m²; Kontrastverhältnis
mind. 4.000:1; Blickwinkel mind. 178°/178°, 75Hz.
-  Touchfunktion: Multi-Touch mind. 20
Berührungspunkte; Touch-Technologie mind.
Infrarot-Multitouch.
-  Schnittstellen: mind. 2× HDMI-Eingang, mind.
DisplayPort, mind. USB-C, mind. LAN, mind. RS-232;
USB-Anschlüsse mind. 4.
-  Konnektivität mind. WLAN (802.11ac), LAN und
Bluetooth 5.2.
-  Audio: integriertes Lautsprechersystem,
Ausgangsleistung gesamt mind. 20 W (2× 10 W).
-  VESA-Montage mind. 400 × 400 mm.

Nebenleistungen:
Inklusive Lieferung, Montage, Konfiguration,
Funktionsprüfung, Einweisung und Übergabe in
betriebsbereitem Zustand.
Menge: 1,000 St

**05.50 Interaktives 65" 4K-Touchdisplay / digitales Flipchart**
wie vor, jedoch:

- Displaydiagonale 65"
Menge: 1,000 St

**05.60 Videokonferenz-Videobar (All-in-one) für kleine/mittlere Besprechungsräume**
Lieferung, Montage und Inbetriebnahme einer
All-in-one-Videokonferenz-Einheit inkl. Anschluss an
Anzeigeeinheit(en), Netzwerk/Endgerät sowie
Funktionsprüfung für Bild, Ton und Steuerung.

Leistungseigenschaften (Mindestanforderungen):
-  Videoauflösung mind. 3.840 × 2.160 (4K/UHD) bei
mind. 30 fps.
-  Kamerasensorauflösung mind. 8,3 MP.
-  Sichtfeld mind. 120°.
-  Digitalzoom mind. 4-fach.
-  Schnittstellen: mind. 1× HDMI sowie mind. 1× USB-C
 und mind. 3× USB-A; Videoausgänge mind. 2× HDMI.
-  Drahtlose Konnektivität: WLAN muss unterstützt
werden.
-  Gerätemaße (zur Einplanung): Breite ca. 71,9 cm,
Höhe ca. 9,14 cm, Tiefe ca. 10,1 cm; Gewicht ca. 4,03
kg (oder kompakter/leichter).
-  Garantie mind. 24 Monate.

Nebenleistungen:
Inklusive Lieferung, Montage, Konfiguration,
Funktionsprüfung, Einweisung und Übergabe in
betriebsbereitem Zustand.
Menge: 2,000 St

**05.70 Display-/TV-Halterung für Videobar**
Lieferung und Montage einer Halterung zur Befestigung
einer Videobar oberhalb oder unterhalb eines Displays
inkl. Ausrichtung und Funktionsprüfung.

Leistungseigenschaften (Mindestanforderungen):
-  Montage kompatibler Geräte oberhalb oder unterhalb
 des Displays muss möglich sein.
-  Bauart: Schwenkarm-Design.
-  Einstellbarkeit: anpassbare Tiefe bis mind. 50 mm;
 horizontale Feinjustage mind. ±1°.
-  Neigungsadapter: mind. 10° (zur Winkeloptimierung
bei Montage über dem Display).
-  Display-Kompatibilität: geeignet für Displays bis
mind. 98" mit VESA-Montagepunkten.
-  Schwenkarmlänge max. mind. 900 mm.

Nebenleistungen:
Inklusive Lieferung, Montage, Konfiguration,
Funktionsprüfung, Einweisung und Übergabe in
betriebsbereitem Zustand.
Menge: 2,000 St

**05.80 Interaktives 65" 4K-Touchdisplay / digitales Flipchart**
Lieferung, Montage und Inbetriebnahme eines
interaktiven Touchdisplays zur kollaborativen Nutzung
inkl. Anschluss, Basiskonfiguration,
Netzwerk-/Peripherieeinbindung sowie Funktionsprüfung.

Leistungseigenschaften (Mindestanforderungen):
-  Der in der Excel hinterlegte Produktlink war in
dieser Umgebung nicht technisch abrufbar
(Abruf-/HTTP-Fehler). Dadurch konnten keine technischen
 Mindestanforderungen ohne Annahmen aus dem verlinkten
Datenblatt/Herstellerlink extrahiert werden.

Nebenleistungen:
Inklusive Lieferung, Montage, Konfiguration,
Funktionsprüfung, Einweisung und Übergabe in
betriebsbereitem Zustand.
Menge: 2,000 St

**05.90 Starre Wandhalterung für Großdisplay**
Lieferung und Montage einer starren (nicht
neig-/schwenkbaren) Wandhalterung für Displays inkl.
Ausrichtung, Sicherung und Funktionsprüfung.

Leistungseigenschaften (Mindestanforderungen):
-  Geeignet für Bildschirmgrößen mind. 40" bis max.
82".
-  Tragfähigkeit mind. 60 kg (pro
Halterung/Displayaufnahme).
-  VESA-Kompatibilität: mind. VESA 100×100 mm bis
max. 600×400 mm.
-  Wandabstand ca. 3,3 cm (oder kleiner).
-  Ausführung fixiert (starr); Feinjustierung muss
möglich sein.

Nebenleistungen:
Inklusive Lieferung, Montage, Konfiguration,
Funktionsprüfung, Einweisung und Übergabe in
betriebsbereitem Zustand.
Menge: 4,000 St

**05.100 Höhenverstellbare Wandhalterung für Großdisplay bis ca. 65"**
Lieferung und Montage einer mechanisch/manuell
stufenlos höhenverstellbaren Wandhalterung zur
ergonomischen Positionierung eines Großdisplays inkl.
Ausrichtung und Funktionsprüfung der Verstellmechanik.

Leistungseigenschaften (Mindestanforderungen):
-  Wandmontage muss möglich sein.
-  Höhenverstellung mind. 540 mm (stufenlos/manuell).
-  Tragfähigkeit mind. 51 kg bis mind. 74 kg
(zulässiger Bereich gemäß Herstellerangabe).
-  Wandabstand ca. 133 mm.
-  VESA-Kompatibilität mind. VESA 300 × 150 bis mind.
 800 × 800.
-  Garantie mind. 5 Jahre.

Nebenleistungen:
Inklusive Lieferung, Montage, Konfiguration,
Funktionsprüfung, Einweisung und Übergabe in
betriebsbereitem Zustand.
Menge: 4,000 St

**05.110 Höhenverstellbare Wandhalterung für Großdisplay bis ca. 98"**
Lieferung und Montage einer mechanisch/manuell
stufenlos höhenverstellbaren Wandhalterung für sehr
große Displays inkl. Ausrichtung und Funktionsprüfung
der Verstellmechanik.

Leistungseigenschaften (Mindestanforderungen):
-  Wandmontage muss möglich sein.
-  Höhenverstellung mind. 690 mm (stufenlos/manuell).
-  Tragfähigkeit mind. 85 kg bis mind. 108 kg
(zulässiger Bereich gemäß Herstellerangabe).
-  Wandabstand ca. 140 mm.
-  VESA-Kompatibilität mind. VESA 300 × 150 bis mind.
 1.000 × 600.
-  Garantie mind. 5 Jahre.

Nebenleistungen:
Inklusive Lieferung, Montage, Konfiguration,
Funktionsprüfung, Einweisung und Übergabe in
betriebsbereitem Zustand.
Menge: 2,000 St

**05.120 Motorisierter Display-Rollwagen bis 65"**
Lieferung, Montage und Inbetriebnahme eines motorisch
höhenverstellbaren, mobilen Rollwagens zur Aufnahme
eines Großdisplays inkl. Funktionsprüfung der
Höhenverstellung, Drehfunktion und Rollensicherung.

Leistungseigenschaften (Mindestanforderungen):
-  Geeignet für Displays bis mind. 65".
-  Motorisierte Höhenverstellung (Hub) mind. 660 mm.
-  Drehfunktion: Wechsel Quer-/Hochformat muss
möglich sein, Rotation mind. +90°.
-  Zulässige Displaylast mind. 50 kg.
-  VESA-Kompatibilität mind. 300 × 300 bis mind. 400
× 400.
-  Feststellbare Rollen müssen vorhanden sein,
Rollendurchmesser mind. 100 mm.
-  Neigefunktion mind. 5° (Neigung vorhanden).
-  Konformität mind. CE.
-  Garantie mind. 2 Jahre.

Nebenleistungen:
Inklusive Lieferung, Montage, Konfiguration,
Funktionsprüfung, Einweisung und Übergabe in
betriebsbereitem Zustand.
Menge: 2,000 St

**05.130 Seitlich schwenkbare Wandhalterung für Display**
Lieferung und Montage einer voll beweglichen
Wandhalterung mit Schwenkarm zur Ausrichtung eines
Displays/TV inkl. Ausrichtung, Sicherung und
Funktionsprüfung.

Leistungseigenschaften (Mindestanforderungen):
-  Wandmontage muss möglich sein.
-  Neigbarkeit mind. 16°.
-  Schwenkbarkeit mind. 180°.
-  Zulässige Traglast mind. 54,4 kg.
-  VESA-Kompatibilität mind. 200 × 200 bis mind. 600
× 400.
-  Kabelführung muss vorhanden sein.
-  Garantie mind. 3 Jahre.

Nebenleistungen:
Inklusive Lieferung, Montage, Konfiguration,
Funktionsprüfung, Einweisung und Übergabe in
betriebsbereitem Zustand.
Menge: 2,000 St

**05.140 Seitlich schwenk- und neigbare Wandhalterung für Großdisplay**
Lieferung und Montage einer neig- und schwenkbaren
Wandhalterung für Großdisplays inkl. Ausrichtung,
Sicherung, Kabelmanagement und Funktionsprüfung.

Leistungseigenschaften (Mindestanforderungen):
-  Geeignet für Displays mind. 65" bis max. 98".
-  VESA-Kompatibilität mind. 200 × 200 bis max. 1.000
 × 600.
-  Traglast mind. 140 kg.
-  Neigung mind. ?6° bis +7° (stufenlos einstellbar).
-  Schwenkbereich mind. ±45° (abhängig von
Displaygröße).
-  Niveauausgleich mind. ±2°.
-  Variabler Wandabstand mind. 50 mm bis mind. 648
mm.
-  Kabelmanagement (z. B. Kabelclips) muss vorhanden
sein.

Nebenleistungen:
Inklusive Lieferung, Montage, Konfiguration,
Funktionsprüfung, Einweisung und Übergabe in
betriebsbereitem Zustand.
Menge: 1,000 St

**05.150 Cloudbasiertes Digital-Signage Content- & Remote-Management (Abonnement)**
Bereitstellung von Cloud-basierten Lizenzen für
Content-Management und Remote-Management für
Digital-Signage-Endgeräte inkl. Aktivierung und
Grundkonfiguration.

Leistungseigenschaften (Mindestanforderungen):
-  Bereitstellung als gehosteter Cloud-Dienst (SaaS).
-  Lizenztyp Abonnement, Laufzeit 12 Monate
-  Lizenzierung mind. 1 Bildschirm pro Lizenz.
-  Leistungsumfang umfasst Content-Management sowie
Remote-Management (CMS + RM).

Nebenleistungen:
Inklusive Lieferung, Montage, Konfiguration,
Funktionsprüfung, Einweisung und Übergabe in
betriebsbereitem Zustand.
Menge: 9,000 St

**05.160 Raumbuchungsdisplay inkl. Raumdisplay-Software**
Lieferung, Montage und Inbetriebnahme von
Raumbuchungsdisplays zur Anzeige/Steuerung von
Raumbelegungen inkl. Grundkonfiguration und
Funktionsprüfung.

Leistungseigenschaften (Mindestanforderungen):
-  Betriebssystem für die Raumdisplay-Software.
-  Display: Bildschirmgröße mind. 10,1", Auflösung
mind. 1.280 × 800, Helligkeit mind. 300 nits,
Blickwinkel mind. 170/170.
-  Touchfunktion muss vorhanden sein.
-  Arbeitsspeicher mind. 2 GB.
-  Netzwerk: Ethernet 10/100 sowie WLAN IEEE 802.11
b/g/n (2,4 GHz).
-  Stromversorgung: PoE+ (PoE+) muss unterstützt
werden, Leistungsaufnahme 24 W.
-  Montage: Wandhalterung und VESA mind. 75 × 75 mm.
-  Abmessungen/Gewicht (zur Einplanung): ca. 265 ×
171 × 29 mm, Gewicht ca. 710 g.

Nebenleistungen:
Inklusive Lieferung, Montage, Konfiguration,
Funktionsprüfung, Einweisung und Übergabe in
betriebsbereitem Zustand.
Menge: 4,000 St

**05.170 Workstation für Videoanwendungen**
Liefern und installieren einer Workstation zur
Implementierung der Videoüberwachungsanlage

- Small Form Factor-Gehäuse
- 12-Kern-CPU, 65W, 2,1 GHz, 25MB Cache
- dedizierte GPU, 64bit 4GB GDDRAM6, 80GB/s Datenrate,
3 St. mDP1.4 Ausgänge, aktive Kühlung,
- 16GB DDR5-4800 UDIMM NECC-Speicher
- 256GB SSD-Festplatte
- Betriebssystem Windows 11 Professional 64-Bit,
deutsch
Menge: 1,000 St

### 06 Ausstattung Gründungsmanager

**06.10 Business-Notebook (16")**
Lieferung und Inbetriebnahme eines Business-Notebooks
inkl. Grundkonfiguration und Funktionsprüfung.
Leistungseigenschaften (Mindestanforderungen):

-  Displaygröße mind. 16".
-  Displaytechnologie mind. IPS-Panel.
-  Native Auflösung mind. 1.920 × 1.200 (WUXGA).
-  Arbeitsspeicher mind. 16 GB.
-  Massenspeicher (SSD) mind. 512 GB.
-  Betriebssystem mind. Windows 11 Pro.
-  Drahtlose Verbindungen: WLAN und Bluetooth müssen
unterstützt werden.
-  Schnittstellen: HDMI, USB-C, USB-A, LAN (RJ-45)
sowie Kopfhöreranschluss müssen vorhanden sein.
-  Gewicht max. 1,74 kg (oder leichter).

Nebenleistungen:
Inklusive Lieferung, Montage, Konfiguration,
Funktionsprüfung, Einweisung und Übergabe in
betriebsbereitem Zustand.
Menge: 1,000 St

**06.20 Office-Monitor 27" (FHD)**
Lieferung, Montage und Inbetriebnahme von Monitoren für
 Bildschirmarbeitsplätze inkl. Anschluss und
Grundeinstellung.
Leistungseigenschaften (Mindestanforderungen):

-  Bildschirmdiagonale mind. 27".
-  Native Auflösung mind. 1.920 × 1.080 (Full HD).
-  Paneltechnologie mind. IPS-Panel.
-  Seitenverhältnis mind. 16:9.
-  Helligkeit mind. 350 nits.
-  Reaktionszeit max. 5 ms.
-  Kontrastverhältnis (typ.) mind. 1.500:1.
-  VESA-Montage mind. 100 × 100 mm.
-  Schnittstellen: mind. 1× HDMI, mind. 1×
DisplayPort, USB-A und USB-B müssen vorhanden sein.

Nebenleistungen:
Inklusive Lieferung, Montage, Konfiguration,
Funktionsprüfung, Einweisung und Übergabe in
betriebsbereitem Zustand.
Menge: 3,000 St

**06.30 Universal-Dockingstation (USB-C/USB-A)**
Lieferung, Installation und Inbetriebnahme einer
universellen Dockingstation zur Anbindung von
Peripherie, Netzwerk und externen Displays über ein
Anschlusskabel.

Leistungseigenschaften (Mindestanforderungen):
-  Anschluss an Endgerät über USB-C; Nutzung an
USB-A- und USB-C-fähigen Notebooks muss möglich sein.
-  Videoausgänge: mind. 2× DisplayPort und mind. 1×
HDMI 2.0.
-  Netzwerk: mind. 1× RJ-45.
-  USB-Ports: mind. 4× USB 3.0 (Charging-Ports) sowie
 mind. 1× USB-C (Daten + Power-Out mind. 15 W).
-  Audio: mind. 1× Kombi-Audio-Buchse.
-  Stromversorgung Notebook: Power Delivery bis mind.
 100 W über USB-C.
-  Abmessungen max. ca. 122 × 122 × 45 mm, Gewicht
max. ca. 0,695 kg.
-  Betriebssystemunterstützung: mind. Windows 10,
Chrome OS und macOS.

Nebenleistungen:
Inklusive Lieferung, Montage, Konfiguration,
Funktionsprüfung, Einweisung und Übergabe in
betriebsbereitem Zustand.
Menge: 1,000 St

**06.40 Kabelloses Tastatur-/Maus-Set**
Lieferung und Einrichtung eines kabellosen
Tastatur-/Maus-Sets inkl. Anschluss über Empfänger und
Funktionsprüfung.

Leistungseigenschaften (Mindestanforderungen):
-  Ausführung als Tastatur- und Maus-Set, kabellos.
-  Empfänger: Nano-Funkempfänger (USB) muss enthalten
 sein.
-  Tastaturlayout Deutsch.
-  Einstellbarkeit: Tastatur höhenverstellbar (mind.
"Ja").
-  Abmessungen (Richtwerte): Tastatur ca. 42,8 × 11,5
 × 1,8 cm; Maus ca. 6 × 12 × 4 cm.
-  Systemanforderungen: Unterstützung mind. Windows
10 / 11.

Nebenleistungen:
Inklusive Lieferung, Montage, Konfiguration,
Funktionsprüfung, Einweisung und Übergabe in
betriebsbereitem Zustand.
Menge: 1,000 St

**06.50 Farblaser-Multifunktionsgerät DIN A4**
Lieferung und Inbetriebnahme eines
A4-Farb-Laser-Multifunktionsgeräts inkl.
Netzwerkanbindung und Funktionsprüfung.

Leistungseigenschaften (Mindestanforderungen):
-  Drucktechnologie Laser, Farbdruck muss möglich
sein, maximales Papierformat A4.
-  Schnittstellen/Verbindungen: USB; Netzwerk LAN;
Faxfunktion vorhanden.
-  Druckgeschwindigkeit: bis mind. 30 Seiten/min
(s/w) und bis mind. 30 Seiten/min (Farbe).
-  Druckauflösung mind. 1.200 × 1.200 dpi.
-  Automatischer Dokumenteneinzug muss vorhanden
sein; Duplexscan-Funktion (D-ADF) muss vorhanden sein.
-  Standard-Papierzufuhr bis mind. 250 Blatt.
-  Zertifizierung Blauer Engel (UZ219) oder
gleichwertig.

Nebenleistungen:
Inklusive Lieferung, Montage, Konfiguration,
Funktionsprüfung, Einweisung und Übergabe in
betriebsbereitem Zustand.
Menge: 1,000 St

### 07 Netzwerkkomponenten

**07.10 16-Port Gigabit-PoE+ Switch**
Lieferung, Montage und Inbetriebnahme von PoE-fähigen
Netzwerk-Switches inkl. Konfiguration
(VLAN/Management-Basisparameter) und Funktionsprüfung.

Leistungseigenschaften (Mindestanforderungen):
-  Switch mit mind. 16 Gigabit-Ethernet-Ports.
-  PoE: PoE+ muss unterstützt werden,
PoE-Leistungsbudget mind. 180 W.
-  Management: Smart/"Easy Smart Managed"
(webbasiertes Management) muss vorhanden sein.
-  Abmessungen/Gewicht (zur Einplanung): Breite ca.
28,60 cm, Tiefe ca. 10,20 cm, Höhe ca. 2,70 cm, Gewicht
 ca. 0,88 kg.

Nebenleistungen:
Inklusive Lieferung, Montage, Konfiguration,
Funktionsprüfung, Einweisung und Übergabe in
betriebsbereitem Zustand.
Menge: 3,000 St

**07.20 SFP-Transceiver-Modul 1G, LC, Multimode**
Lieferung und Inbetriebnahme von passend zur
vorgenannten Position SFP-Transceiver-Modulen zur
Glasfaser-Anbindung von Netzwerkkomponenten inkl.
Funktionsprüfung.

Leistungseigenschaften (Mindestanforderungen):
-  Gerätetyp SFP (mini-GBIC)-Transceiver-Modul,
Ausführung LC Multi-Mode.
-  Verdrahtungstyp 1000Base-SX.
-  Datenübertragungsrate mind. 1 Gbit/s; Protokoll
Gigabit Ethernet.
-  Produktzertifizierung IEEE 802.3z.
-  Schnittstelle: 1× Ethernet 1000Base-SX - LC
Multimode; Steckplatz SFP (mini-GBIC).
-  Abmessungen/Gewicht (zur Einplanung): ca. 1,3 ×
6,5 × 0,9 cm, Gewicht ca. 50 g.

Nebenleistungen:
Inklusive Lieferung, Montage, Konfiguration,
Funktionsprüfung, Einweisung und Übergabe in
betriebsbereitem Zustand.
Menge: 2,000 St

**07.30 SFP-Transceiver-Modul 1G, LC, Singlemode**
Lieferung und Inbetriebnahme von
SFP-Transceiver-Modulen zur
Singlemode-Glasfaser-Anbindung inkl. Funktionsprüfung.

Leistungseigenschaften (Mindestanforderungen):
-  Gerätetyp SFP (mini-GBIC)-Transceiver-Modul,
Ausführung LC Singlemode (Monomode).
-  Verdrahtungstyp 1000Base-LX.
-  Datenübertragungsrate mind. 1 Gbit/s; Protokoll
Gigabit Ethernet.
-  Maximaler Übertragungsbereich mind. 10 km.
-  Schnittstelle: 1× Ethernet 1000Base-LX - LC
Singlemode; Steckplatz SFP (mini-GBIC).

Nebenleistungen:
Inklusive Lieferung, Montage, Konfiguration,
Funktionsprüfung, Einweisung und Übergabe in
betriebsbereitem Zustand.
Menge: 2,000 St

**07.40 Kupfer-Patchkabel RJ45 (Kat. 7), l= ca. 0,5-1,0 m**
Lieferung von konfektionierten Kupfer-Patchkabeln zur
Herstellung von Netzwerkverbindungen in der
strukturierten Verkabelung.

Leistungseigenschaften (Mindestanforderungen):
-  Anschlüsse: RJ45 beidseitig
-  Übertragungskategorie: mind. Kategorie 7 (CAT7)
-  Länge: ca. 0,5-1,0 m

Nebenleistungen:
Inklusive Lieferung, Montage, Konfiguration,
Funktionsprüfung, Einweisung und Übergabe in
betriebsbereitem Zustand.
Menge: 70,000 St

**07.50 Kupfer-Patchkabel RJ45 (Kat. 7), l=3,0 m**
wie vor, jedoch:

- Länge 3m
Menge: 50,000 St

**07.60 LWL-Patchkabel Singlemode (LC-Duplex) l= bis 3m**
Lieferung von LWL-Patchkabeln zur optischen Verbindung
von Netzwerkkomponenten über Singlemode-Glasfaser bis
zu einer Länge von 3m.

Leistungseigenschaften (Mindestanforderungen):
-  Steckverbinder: LC-Duplex
-  Fasertyp: Singlemode 9/125 µm
-  Geeignet für 1G-Ethernet-Übertragungsstrecken bis
mind. 10 km (komponentenabhängig)

Nebenleistungen:
Inklusive Lieferung, Montage, Konfiguration,
Funktionsprüfung, Einweisung und Übergabe in
betriebsbereitem Zustand.
Menge: 6,000 St

**07.70 LWL-Patchkabel Multimode LC-Duplex, Duplex, l= 3 m**
Menge: 6,000 St

**07.80 Netzwerk-Security-Appliance (Firewall)**
Lieferung, Montage und Inbetriebnahme einer
Netzwerk-Security-Appliance zur Absicherung der
Standort-/Internet-Anbindung inkl. Grundkonfiguration
sowie Bereitstellung und Aktivierung eine
Security-Servicepaketes inkl.
Support-/Service-Laufzeit.

Leistungseigenschaften (Mindestanforderungen):
-  Netzwerkschnittstellen: mind. 4× 2,5 Gbit/s +
mind. 4× 1 Gbit/s + mind. 2× SFP+
-  Firewall-Durchsatz: mind. 7,90 Gbit/s (UDP 1518)
-  UTM-Durchsatz (Full Scan): mind. 1,85 Gbit/s
-  VPN-Durchsatz (IMIX): mind. 1,80 Gbit/s
-  HTTPS-Inspektion (IPS aktiviert, Full Scan): mind.
 1,12 Gbit/s
-  VPN-Kapazität: mind. 100 Site-to-Site-VPN-Tunnel
und mind. 100 Mobile-VPN-Tunnel
-  Gleichzeitige Verbindungen: mind. 6.000.000
-  Umgebungsbedingungen Betrieb: 0 °C bis 40 °C, 5-90
 % rF nicht kondensierend
-  Stromversorgung/Leistung: Eingang 90-264 VAC
(C14), Leistungsaufnahme max. 38,4 W

Security-Servicepaket einschl. der folgenden
Mindestservices:
-  Stateful Firewall
-  VPN
-  SD-WAN
-  Access Portal
-  Intrusion Prevention Service (IPS)
-  Anwendungskontrolle (Application Control)
-  Web-Filter (WebBlocker)
-  Anti-Spam (spamBlocker)
-  Gateway AntiVirus
-  Reputation-basierter Schutz (Reputation Enabled
Defense)
-  Network Discovery
-  APT-Schutz (APT Blocker)
-  DNS-Sicherheitsdienst (DNSWatch)
-  KI-basierter Malware-Schutz (IntelligentAV)
-  XDR-Funktionen (ThreatSync/XDR)
-  EDR Core

Cloud-Funktionen:
-  Aufbewahrung von Protokolldaten mind. 365 Tage
-  Aufbewahrung von Berichtsdaten mind. 30 Tage

Support/Service:
-  24×7 Hersteller-Support (Telefon und Web)
-  unbegrenzte Supportfälle
-  Ziel-Reaktionszeiten: kritisch "Live Call", hoch =
1 h, mittel/niedrig = 4 h
-  Software-Updates/Patches und Feature-Releases
-  Vorabaustausch defekter Hardware (Advance
Replacement)"
-  Laufzeit 3 Jahre

Nebenleistungen:
Inklusive Lieferung, Montage, Konfiguration,
Funktionsprüfung, Einweisung und Übergabe in
betriebsbereitem Zustand.
Menge: 1,000 St

**07.90 Managed Gigabit-PoE+ Switch (48-Port) mit SFP-Uplinks**
Lieferung, Montage (Rack) und Inbetriebnahme eines
managebaren Gigabit-PoE+ Switches für die
Serverraum-/Verteilerinfrastruktur inkl.
Grundkonfiguration und Funktionsprüfung.

Leistungseigenschaften (Mindestanforderungen):
-  Bauform: rackmontagefähig, 1U.
-  Ports: mind. 48× 10/100/1000Base-T (RJ45) mit
PoE+.
-  Uplink-Ports: mind. 4× Gigabit SFP (Uplink).
-  PoE-Standard: PoE+.
-  PoE-Budget: mind. 370 W.
-  Switching-Kapazität: mind. 104 Gbit/s.
-  Weiterleitungsrate (Throughput): mind. 77,4 Mpps.
-  Jumbo Frames: mind. 9.220 Byte.
-  Management: managed (verwaltet);
Layer-3-Funktionalität muss vorhanden sein.

Nebenleistungen:
Inklusive Lieferung, Montage, Konfiguration,
Funktionsprüfung, Einweisung und Übergabe in
betriebsbereitem Zustand.
Menge: 1,000 St

**07.100 Indoor-WLAN-Access-Point inkl. 5-Jahre Standard-Management**
Lieferung, Montage und Inbetriebnahme von
WLAN-Access-Points für Innenbereiche inkl. Einbindung
in das lokale Netzwerk sowie Aktivierung einer
Management-/Lizenzlaufzeit.

Leistungseigenschaften (Mindestanforderungen):
-  Funkstandard mind. IEEE 802.11ax (Wi-Fi 6);
Abwärtskompatibilität zu 802.11a/b/g/n/ac.
-  Funktechnik mind. Dual-Radio 2×2.
-  Datenrate mind. 574 Mbit/s (2,4 GHz) und mind.
1.200 Mbit/s (5 GHz).
-  Antennenkonzept mind. 6 interne Antennen.
-  Netzwerkanschluss mind. 1× RJ-45, mit
Unterstützung mind. 1/2,5 Gbit/s.
-  Stromversorgung mind. PoE+ nach IEEE 802.3at
(alternativ DC zulässig).
-  Leistungsaufnahme max. 15,9 W.
-  Management: cloudbasiertes Management muss
unterstützt werden; Lizenzlaufzeit mind. 5 Jahre
Standard-Management.

Nebenleistungen:
Inklusive Lieferung, Montage, Konfiguration,
Funktionsprüfung, Einweisung und Übergabe in
betriebsbereitem Zustand.
Menge: 13,000 St

**07.110 Outdoor/robuster WLAN-Access-Point inkl. 5-Jahre Standard-Management**
Lieferung, Montage und Inbetriebnahme eines
WLAN-Access-Points für
robuste/Outdoor-Einsatzbedingungen inkl.
Netzwerkanbindung sowie Aktivierung einer
Management-/Lizenzlaufzeit.

Leistungseigenschaften (Mindestanforderungen):
-  Gehäuseschutz mind. IP67.
-  Funkstandard mind. IEEE 802.11ax (Wi-Fi 6);
Abwärtskompatibilität zu 802.11a/b/g/n/ac.
-  Funktechnik mind. Dual-Concurrent 2×2 (2,4 GHz und
 5 GHz).
-  Datenrate mind. 574 Mbit/s (2,4 GHz) und mind.
1.200 Mbit/s (5 GHz).
-  Antennen: mind. externe Antennenanschlüsse /
externe Antennen gemäß Datenblatt.
-  Netzwerkanschluss mind. 1× RJ-45, mit
Unterstützung mind. 1/2,5 Gbit/s.
-  Stromversorgung mind. PoE+ nach IEEE 802.3at.
-  Montage: Wand- oder Mastmontage muss möglich sein.
-  Management: cloudbasiertes Management muss
unterstützt werden; Lizenzlaufzeit mind. 5 Jahre
Standard-Management.

Nebenleistungen:
Inklusive Lieferung, Montage, Konfiguration,
Funktionsprüfung, Einweisung und Übergabe in
betriebsbereitem Zustand.
Menge: 3,000 St
